# RST_Neubau Hallenbad Regenstauf
Angebotsaufforderung (GAEB 90, DA83)
DV-Nummer: 060
Währung: EUR
Auftraggeber: Landkreis Regensburg, Altmühlstr. 3, 93059 Regensburg,

## Fliesen- und Abdichtungsarbeiten
Datum: 21.04.26

### Titel 00 Vorbemerkungen

*Hinweis*
1. Baubeschreibung

Objekt:
Neubau Schwimmhalle Realschule Regenstauf
Hauzensteiner Str. 54
Regenstauf

Auftraggeber:
Landkreis Regensburg
Altmühlstraße 3
Regensburg

1.1 Allgemeine Projektbeschreibung

Der Neubau der Schwimmhalle wird an die Sporthalle der
Realschule angebaut.
Nordwestlich des geplanten Neubaus befindet sich das
Bestandsgebäude der Realschule
und unmittelbar nördlich die Baufläche der geplanten
neuen Sporthalle (derzeit in Bau).
Südlich schließen neue Sportplätze an. Östlich wird
das Gebiet durch bebaute
Grundstücke (Einfamilienhäuser) begrenzt.

Die geplante Schwimmhalle besitzt einen
rechtwinkeligen Grundriss mit Abmessungen von
etwa 38m Länge und etwa 31m Breite und ist als
2-geschossiges Gebäude vorgesehen.
Die Höhen im Untergeschoss (OK Rohfussboden) liegen
bei 358,80 m NHN = -3,65m und
358,45mNHN = -4,00m.

Das Gebäude besteht aus zwei Teilen: der Schwimmhalle
und den
Nebenräumen/Umkleideräumen. Im Norden ist es mit der
angrenzenden Turnhalle
verbunden und die beiden Gebäude teilen sich in der
Ansicht die gleiche Höhe.

Die tragenden Außenwände in Untergeschoss werden in
Stahlbeton 30cm ohne äußere
Abdichtung, Ausbildung als WU-Bauteil ausgeführt. Die
Außenwände im EG im
Umkleidebereich werden in Stahlbeton 25cm ausgeführt.
Die Außenwände im EG im
Schwimmhallebereich werden in Holzrahmenbauweise auf
Stahlbetonaufkantungen
(mindestens 30 cm über GOK) ausgeführt. Auf der
Außenseite
derAußenholzrahmenwände werden Mineralwerkstoffplatten
200 mm aufgebracht. Auf der
Außenseite ist eine Holzfassade und PV- Anlagen
vorgesehen.

Die tragenden Innenwände sind Stahlbetonwände mit
unterschiedlichen Wandstärken
gemäß statischem Konzept.  Die Geschossdecken werden
überwiegend aus Stahlbeton
ausgeführt. Die Stärke beträgt  d=25 cm. Die
Beckenplatte sind als punktgestützte
Flachdecke aus Stahlbeton geplant und sind 30cm stark.

Nichttragende Innenwände werden in UG in Mauerwerk und
in EG als Trockenbauwände
errichtet. Installationswände und Vorsatzschalen
werden als Trockenbauwände mit
Zementbauplatte oder GK-Beplankung ausgeführt.

Die Treppe wird als Holztreppe ausgeführt.

Die Dachkonstruktion im Hallenbereich erfolgt aus
BSH-Binder, BSH-Träger und
Dachscheibe aus Brettsperrholzholz. Die
Dachkonstruktion der Nebenräume wird aus
Stahlbeton ausgeführt.

1.2 Angaben zur Baustelle
1.2.1 Lage der Baustelle
Hauzensteiner Str. 54, im östlichen Abschnitt von
Regenstauf, westlich der
Pestalozzistraße.

1.2.2 Besondere Belastungen, Bedingungen
Die Lage der BE- Fläche für die Schwimmhalle ist auf
dem BE-Plan dargestellt. Die Zufahrt
und BE-Fläche wird auch für die Versorgung der
Sporthalle verwendet.
Der Sportplatz wird teilweise während der Baumaßnahmen
als BE-Fläche genutzt. Ein
Fußweg ist direkt an der Turnhalle ausserhalb des
Baufeldes vorhanden, die
Feuerwehrzufahrt ist südlich vorhanden.

Die Zu- bzw. Abfahrt zum Baugelände erfolgt über die
ostliche Pestalozzistraße.

1.2.3 Art und Lage der baulichen Anlagen
Im Norden an die bestehende Turnhalle angebaut,
Funktion: Hallenbad, zweistöckig. Die
Dächer sind leicht geneigt, begrünt oder mit Kies
belegt; Höhe von min. 4,50 m bis max.
7,60 m.

1.2.4 Verkehrsverhältnisse, Verkehrsbeschränkungen
Öffentliche Verkehrsfläche und Nachbargrundstücke sind
mit Bauzaun von der BE-Fläche
getrennt. Auf der gesamten Baustelle gilt
grundsätzlich die STVO.

Verkehrswege
Die Baustelle ist über öffentliche Straßen mit
üblicher Tragfähigkeit (40t) zu erreichen. Zur
Versorgung der Baustelle wird der Sportplatz teilweise
als BE-Fläche genutzt.
Siehe dazu auch Baustelleneinrichtungsplan.

Es ist Sache des AN sich über die Befahrbarkeit der
Erschließungsstraßen bis zum
Baugelände in Abhängigkeit der beabsichtigten
Technologie und Baulogistik zu
erkundigen. Gegebenenfalls ist die Technologie hierauf
abzustimmen.

1.2.5 Für den Verkehr freizuhaltende Flächen
Aufstellflächen für Container werden im südlichen
Bereich  freigehalten.
Siehe Baustelleneinrichtungsplan

1.2.6 Transporteinrichtungen
Siehe Baustelleneinrichtungsplan
Es ist 1 Turmdrehkran für die Dauer der
Betonbauarbeiten für das Gewerk Rohbau
vorgesehen. Für die späteren Bauphasen kann ein
Mobilkran vom AN mit Abstimmung der
Bauleitung vor Ort gestellt werden.

1.2.7 Anschlüsse für Wasser, Energie und Abwasser
Baustrom, Bauwasser werden an zentraler Stelle zur
Verfügung gestellt.

Der Hauptübergabepunkt Baustrom, Bauwasser erfolgt auf
dem südlichen Bereich. Des
Weiteren stehen weitere Baustromverteiler im Bereich
der Baustelle zur Verfügung.

Art, Anschlusswert und Lage von Ver- und
Entsorgungsleitungsanschlüssen während der
Bauausführung:

Wasser:
Siehe Baustelleneinrichtungsplan

Strom:
Siehe Baustelleneinrichtungsplan
Baustrom- und Wasseranschluss  sowie der jeweilige
Verbrauch wird vom AG kostenfrei
zur Verfügung gestellt. Ausnahme bildet der Verbrauch
für die Beheizung von
Bauunterkünften, Bürocontainer und Materialcontainer
der über einen vom AN
beizubringenden Zähler zu erfassen und abzurechnen ist.

1.2.8 Lager und Arbeitsplätze
Siehe Baustelleneinrichtungsplan
Lager und Arbeitsplätze dürfen nur nach vorheriger
Abstimmung und Genehmigung durch
die Bauleitung des AG belegt und benutzt werden. Es
wird eine allgemeine
Baustellenbeleuchtung zur Sicherung der Verkehrswege
gestellt.

Ein bauseitiger Sanitärcontainer steht zur Nutzung
durch alle Unternehmen zur Verfügung.
Weitere Räume stellt der AG nicht zur Verfügung.

Die Benutzung der Lagerflächen ist stets mit der
Bauleitung des AGs abzustimmen.

Die eigene Arbeitsplatzbeleuchtung ist durch den AN
selbst zu liefern und zu erstellen. Vor
Ausführungsbeginn hat der Auftragnehmer mit dem
Auftraggeber festzulegen, wo das zu
verwendende Material auf der Baustelle gelagert werden
kann, um gegenseitige Störungen
der am Bau beteiligten Handwerker während der
Bauausführung zu vermeiden.

1.2.9 Baubewachung
Die Baustelle wird videoüberwacht. Das vor Ort
eingesetzte Material und Werkzeug ist
durch den AN eigenverantwortlich gegen Diebstahl zu
sichern. Ein Anspruch auf
Schadensersatz bei Diebstahl gegenüber dem AG besteht
nicht.

1.2.10 Boden-, Baugrundverhältnisse
Ein Baugrundgutachten liegt vor.

1.2.11 Grundwasser, Gewässer
Im Bereich der geplanten Schimmhalle wurden drei
Kleinbohrungen ( S 3a- S5 ) nach DIN
EN ISO 22475 und zwei Schwere Rammsondierung (DPH 3a +
DPH 4 ) nach DIN EN ISO
22476 mit einer Erkundungstiefe von 8  m bzw. m
Anschlussbereich zur gepl. Sporthalle
auch 10m vorgesehen. Die Erkundungspunkte wurden etwa
in den Gebäudeeckpunkten
sowie annährend in der Gebäudemitte angeordnet.

Der zu erwartende Höchstgrundwasserstand  liegt bei
+359,00 m ü.NN .

Zusammenfassung bestimmende Höhen
Bezugshöhe Bauwerksnull: +362,45 m ü.NN  = 0,00 m
UK Bodenplatte liegt bei 358,10 m NHN und 358,45m NHN.

1.2.12 Besondere umweltrechtliche Vorschriften
Baumschutz: Bodenabgrabungen im oberen Wurzelbereich
von Bäumen sind unzulässig.
Ein Baumschutz um min. 5 Bäume (1,5m von der Krone)
ist geplant. Lagerungen von
Materialien und Stoffen jeglicher Art innerhalb dieses
Schutzzaunes sowie das Befahren
dieser Flächen sind unzulässig.

1.2.13 Entsorgung, Abwasser und Abfallbeseitigung
Die Entsorgung von Abfall nach den Abschnitten 4.1.11
und 4.1.12 ATV DIN 18299 hat
umgehend, spätestens täglich zum Abschluss der
jeweiligen Arbeiten, zu erfolgen.
Alternativ zum Abfahren ist das Entsorgen in
geeignete, auf der Baustelle lagernde
Abfalltransportbehälter des Auftragnehmers zulässig.
Es obliegt in diesem Fall dem
jeweiligen Auftragnehmer selber dafür zu sorgen, dass
keine Unbefugten Abfälle in diese
Behälter füllen.

Alle ausgebauten Bauteile und andere zu entfernenden
Stoffe sind auf der Baustelle
sortenrein nach Abfallarten zu trennen und nach den
gesetzlichen Bestimmungen in einer
zugelassenen Entsorgungs- bzw. Verwertungsanlage zu
entsorgen.

1.2.14 Schutzvorschriften
Im Bereich der Baustelle gelten die derzeit gültigen
UVV u. BG-Vorschriften!

1.2.15 Schutzmaßnahmen
Feuergefährliche Arbeiten sind vor Beginn bei SIGEKO
anzuzeigen.

1.2.16 Vorhandene Anlagen und Hindernisse im
Baustellenbereich

1.2.17 Vermutete Kampfmittel
Im Zuge der Erdarbeiten findet eine baubegleitende
Kampfmitteluntersuchung statt.

1.2.18 Gerüste
Der AG stellt ein Fassadengerüst mit 2 Treppentürme
zur Nutzung durch alle Unternehmer
nach Abschluss Rohbau  zur Verfügung.

1.3 Angaben zur Ausführung
1.3.1 Bauablauf
Der Unternehmer hat während der gesamten Arbeiten
einen ständigen
deutschsprechenden Fachbauleiter bzw.
Sicherheitsverantwortlichen für die Baustelle
bereitzustellen, welcher für die technische und
unfalltechnische, einwandfreie
Durchführung der Arbeiten voll verantwortlich ist.

1.3.2 Besondere Erschwernisse während der Ausführung
Keine

1.3.3 Erschwernisse für Arbeiten in kontaminierten
Bereichen
Keine

1.3.4 Erschwernisse bei Baustelleneinrichtung und
Entsorgungseinrichtungen
Siehe Baustelleneinrichtungsplan und zuvor genannte
Einschränkungen.

1.3.5 Verkehrsregelung/Verkehrssicherung
In den Bereichen Baustellenzu- und abfahrt werden
Toranlagen installiert, die von
beteiligten Firmen zu bedienen sind.
Siehe Baustelleneinrichtungsplan

Eine Baustellenbesichtigung zur Angebotskalkulation
wird empfohlen.

1.3.6 besondere VB lt. Vorgabe Vergabestelle
Abstimmung mit anderen Baubeteiligten
Für die Ausführung der Leistung im gesteckten
Zeitrahmen ist die Zusammenarbeit und
Abstimmung mit den übrigen AN zwingend notwendig. Eine
parallele Ausführung der
Arbeiten mit den Arbeiten anderer Gewerke ist
unvermeidbar. Der AN hat sich in Hinsicht
auf Ausführungstermine und Arbeitsabläufe mit den
übrigen Ausbaufirmen und der
Objektüberwachung abzustimmen.

Baubesprechungen
Der AN hat die Teilnahme eines kompetenten,
entscheidungsbefugten, fließend deutsch
sprechenden Bauleiters an regelmäßigen
Baubesprechungen sicherzustellen. Ist der mit
der Leitung der Baustelle betraute Bauleiter
verhindert, so ist ein mit dem Bau vertrauter,
entscheidungsbefugter, fließend deutsch sprechender
Vertreter zu entsenden. Es ist von
wöchentlichen Baubesprechungen auszugehen,
ausnahmsweise können auch häufigere
Besprechungstermine erforderlich sein.

Austausch der örtlichen Bauleitung des AN
Sollte die örtliche Bauleitung des AN ihren
vertraglichen Pflichten gegenüber dem AG
(Teilnahme an Baubesprechungen, termingerechte
Bearbeitung von Anfragen,
Anweisungen o. Aufträgen) nicht nachkommen, so behält
sich der AG vor, den
betreffenden Bauleiter mit einer dem Bauvorhaben
angemessen Frist austauschen zu
lassen. Bei wiederholter Abmahnung kann der AG auch
eine fristlose Ablösung des Bauleiters verlangen.

Lager- u. Aufenthaltsräume
Materiallagerungen jeglicher Art sind mit dem AG / der
Bauleitung abzustimmen. Das
Vorhalten der Baustelleneinrichtung, die für das
Erbringen der nachfolgend beschriebenen
Leistungen nötig sind, obliegt dem AN und ist eine
Nebenleistung. Lagerflächen sind
ebenso mit dem AG / der Bauleitung abzustimmen.
Seitens des AN besteht kein Anspruch,
größere Materialmengen auf dem Baugelände einzulagern.
Anlieferung / Entsorgung
haben möglichst just in time zu erfolgen - der AG
stellt keine Räume zur Verfügung.

Das Abhalten von Pausen und sonstiger, nicht
unmittelbar der Leistungserstellung
dienender Aufenthalt im Bauwerk ist nur im
Baustellenbereich bzw. in vom AG
ausgewiesenen Flächen / Räumen zulässig. Auch die
Einlagerung von Material in nicht
dafür vorgesehene Räume ist nicht zulässig. Bei
widerrechtlicher Materialeinlagerung des
AN ist der Bauherr berechtigt, eine Räumung und
Entsorgung der Materialien zu Lasten
des AN vornehmen zu lassen.

Ausführungsfristen und Terminplanung
Der Planungs- und Bauablauf des Bauvorhabens wird
durch den AG bzw. seine
Beauftragen koordiniert und gesteuert.

Nach Auftragserteilung hat der Auftragnehmer auf Abruf
des Auftraggebers innerhalb von
10 Arbeitstagen einen Terminplan für seine eigenen
Leistungen aufzustellen und mit dem
AG / Bauleitung abzustimmen.

Der Terminplan muss den zeitlichen Ablauf der
Teilleistungen graphisch aufzeigen und soll
detaillierte Angaben über den geplanten Personal-,
Geräte- und Maschineneinsatz
enthalten.

Der Terminplan muss soweit in Einzelvorgänge
aufgegliedert sein, dass für den
Auftraggeber jederzeit eine umfassende Beurteilung und
Kontrolle des vorgesehenen
Ablaufes möglich ist.

Baustelleneinrichtungen
beim Abbau der Baustelleneinrichtung ist zu beachten:
der Auftraggeber ist über den beabsichtigten Abbau der
 Baustelleneinrichtung oder von
wesentlichen Teilen derselben zu informieren
nicht mehr benötigte Baustelleneinrichtungen sind
unverzüglich zu entfernen
nach Abbau der Baustelleneinrichtung sind das dafür
benötigte Gelände bzw. die
genutzten baulichen Anlagen und Gebäude in den
ursprünglichen Zustand zu
versetzen, soweit technisch möglich und falls nicht
anders vereinbart.

*Hinweis*
2. Leitmassen der Ausschreibung

Gegenstand der vorliegenden Ausschreibung sind folgende
Leistungen mit nachfolgend aufgeführten Leitmassen.

Bodenfliesen 650 m2
Wandfleisen  300 m2

*Hinweis*
3. Anlagen

Vom AG zur  Verfügung gestellte
Ausführungsunterlagen:

3.1 Objektplanung
gemäß Planliste

3.2 Genehmigungen /
Gestattungen:
Baugenehmigung, wird im Auftragsfall
zur Verfügung gestellt

3.3 Sonstige Unterlagen/Gutachten:
keine

*Hinweis*
Es ist ein Sicherheitskoordinator für die Baustelle
bestimmt
worden. Für die Baustelle gilt eine Baustellenordnung,
die vom
AG zur Verfügung gestellt wird. Die geltenden
Unfallverhütungsvorschriften und die staatlichen
Regelungen
sind einzuhalten.

Die vom AN erstellte Gefährdungsbeurteilung ist dem
Sicherheitskoordinator auf Verlangen zur Verfügung zu
stellen.
Auf der Baustelle dürfen nur geprüfte technische
Arbeitsmittel
eingesetzt werden. Beim Abbruch und Umgang mit
Gefahrstoffen, wie Asbest, künstlichen Mineralfasern
(KMF),
PCB und PAC sind die gesetzlichen Regelungen und die
Betriebsanweisungen zu beachten.

Jegliche Arten von Gerüsten müssen den DIN-Normen
entsprechen und dürfen nur entsprechend der
Aufbauanleitung
aufgestellt werden. Jegliche Arten von Gerüsten müssen
mit
einer Prüfbescheinigung einer befähigten Person des
Gerüstherstellers nach Aufbau und Abnahme versehen
werden
und es ist jeweils ein Prüfprotokoll herzustellen und
der
Bauüberwachung des Auftragnehmers vor Gebrauchsaufnahme
zu übergeben.

Vor dem Einsatz auf der Baustelle sind die Mitarbeiter
des AN
auf die Gefahren nachweislich zu unterweisen.

Jeder Arbeitsunfall ist der Bauleitung und dem
Sicherheitskoordinator unverzüglich anzuzeigen.

### Titel 01 Vorbereitende Maßnahmen

**01.1 Eigene Baustellenenrichtung**
Eigene Baustelleneinrichtung des AN
die zur Erfüllung der vertraglichen
Leistung notwendig ist.
Der AG stellt keine Räume zur
Verfügung.
Menge: 1,000 psch

**01.2 Baustelleneinrichtung, Vorhaltung und Unterhalt**
Vorhaltung und Unterhalt der
Baustelleneinrichtung aus
vorstehender Position.
Abrechnung nach Wochen.
Menge: 18,000 Wo

**01.3 Fahrbares Gerüst, LK 3, bis 4 m**
Fahrbares Standgerüst als Arbeits-
und Schutzgerüst gemäß
DIN EN 12810-1, als Systemgerüst.

Höhe oberste Arbeitslage :
bis 4 m
Grundfläche Arbeitslage :
5,0 m²
Lastklasse :  3 (bis
2 kN/m²)
Menge: 1,000 St

**01.4 Fahrbares Gerüst, Gebrauchsüberl., 4 m**
Gebrauchsüberlassung des fahrbaren
Standgerüsts
Höhe oberste Lage:  bis 4 m
Grundfläche : 5,0 m²
Lastklasse : 3 (bis 2 kN/m²)
Menge: 10,000 StWo

**01.5 Schutzabdeckungen Fliesen**
Abdecken der gefliesten Flächen als
Schutz vor Beschädigung, mit Vlies
inkl. Hartfaserplatten vollflächig
auslegen inkl. anpassen an
Randbereiche der Wände und Sockel.
inkl. spätere Beseitigung, inkl 8
Wochen Vorhaltung.
Menge: 300,000 m²

**01.6 Prüfung Feuchtigkeit, CM-Methode,Estrich**
Prüfung des Feuchtigkeitsgehaltes
des Estrichs mit der CM-Methode,
gemäß Arbeitsanweisung für
CM-Messung des Bundesverbandes
Estrich und Belag, inkl. genauen
Protokollierens der Messstellen und
Messergebnisse. Ausführung nach
Angabe der Bauleitung. Die
Messergebnisse sind der Bauleitung
vorzulegen.
Art des Estrichs : Zementestrich
Menge: 5,000 St

**01.7 Haftzugprüfung, Estrich**
Prüfung der Oberflächengüte des
Estrichs durch Haftzugprüfung mit
Prüfgerät, inkl. Ergebnisprotokoll.
Ausführung nach Angabe der
Bauleitung, die Protokolle sind der
Bauleitung vorzulegen.
Zu erreichende Haftzugfestigkeit der
Verbundabdichtung:
> 0,5 N / mm²

Insbesondere ist die Haftzugfestigkeit
der Verbundabdichtung im Bereich
hinter dem Rinnenstein zu prüfen.
Art des Estrichs : bis zu
CT-C35-F5
Menge: 5,000 St

**01.8 Prüfen der geforderten Rutschhemmung des Bodenbelags vor Ort**
Überprüfen der geforderten
Rutschhemmung des angelieferten
Bodenbelags vor Ort mit einem Test
auf schiefer Ebene im Beisein der
Bauleitung. Die Ergebnisse
(Prüfstelle, Werte, Trennfall) sind in
einem Protokoll festzuhalten und der
Bauleitung zu übergeben.
Menge: 2,000 St

**01.9 Musterfläche Fliesenbelag anlegen 0,5 m²**
Musterfläche für Fliesenbelag anlegen
0,5 m²
mit unterschiedlichen
Farbabstufungen des Fugenmörtels

für alle Boden- und Wandbeläge
Menge: 3,000 St

**01.10 Kernbohrung, Ø bis 60mm**
Herstellen von Kernbohrungen in Stb.-Bauteilen
verschiedener
Bauteilstärken einschl. Schuttentsorgung nach
AVV-Schlüssel.
Abrechnung nach cm Bohrtiefe. , Betonstahlquerschnitt
< 12
mm enthalten; > 12 mm nach ges. Position.

Kernbohrung: Ø 60 mm
Material:  Beton/Stb.
Menge: 100,000 cm

**01.11 Kernbohrung, Ø bis 100mm**
Herstellen von Kernbohrungen in Stb.-Bauteilen
verschiedener
Bauteilstärken einschl. Schuttentsorgung nach
AVV-Schlüssel.
Abrechnung nach cm Bohrtiefe., Betonstahlquerschnitt <
12 mm
enthalten; > 12 mm nach ges. Position.

Kernbohrung: bis Ø 100 mm
Material:  Beton/Stb.
Abrechnung nach cm Tiefe der Bohrung
Menge: 50,000 cm

**01.12 Kernbohrung, Ø bis 280mm**
Herstellen von Kernbohrungen in Stb.-Bauteilen
verschiedener
Bauteilstärken einschl. Schuttentsorgung nach
AVV-Schlüssel.
Abrechnung nach cm Bohrtiefe, Betonstahlquerschnitt <
12 mm
enthalten; > 12 mm nach ges. Position.

Kernbohrung: bis Ø 280 mm
Material:  Beton/Stb.
Abrechnung nach cm Tiefe der Bohrung
Menge: 50,000 cm

### Titel 02 Untergrundvorbereitung

**02.1 Estrichoberfläche reinigen**
Reinigen der vorhandenen Estrichoberfläche zur
Vorbereitung
für nachfolgende Belagsarbeiten.

Leistungsumfang:
Entfernen von losem Bauschmutz, Staub, Sand,
Mörtelresten
und sonstigen Verunreinigungen sowie herumliegenden
Müll

Mechanisches Abkehren und Absaugen der gesamten Fläche
Entfernen haftender Verschmutzungen (wie Mörtelreste,
Farb-
oder Gipsspritzer) soweit ohne Beschädigung des
Untergrundes
möglich

Abrechnung nach tatsächlich gereinigter Fläche
Menge: 650,000 m²

**02.2 Estrichoberfläche anschleifen**
Estrichoberfläche, absandend und
staubend, zur Aufnahme eines neuen
Oberflächenbelages oder einer
Beschichtung, anschleifen;
anfallenden Staub absaugen.
Menge: 650,000 m²

**02.3 Untergrundvorbereitung Bodenflächen, Zementestrich**
Untergrundvorbereitung Bodenflächen
zur Verbesserung der Haftung für die
Aufnahme von Verbundabdichtungen
reinigen.

Der Untergrund muss frei von Stoffen
sein, die die Haftung der Abdichtung
beeinträchtigen. Anfallende Stoffe
absaugen und den Schutt entsorgen.

In der Vorbereitung ist
eingeschlossen, die vom
Systemhersteller geforderten
speziellen Maßnahmen.

Grundieren von Bodenflächen mit
Tiefgrund.
Menge: 650,000 m²

**02.4 Untergrundvorbereitung Wandflächen und Sockel, Beton**
Untergrundvorbereitung Wandflächen
und Sockel zur Verbesserung der
Haftung für die Aufnahme von
Verbundabdichtungen reinigen.

Der Untergrund muss frei von Stoffen
sein, die die Haftung der Abdichtung
beeinträchtigen. Anfallende Stoffe
absaugen und den Schutt entsorgen.

In der Vorbereitung ist
eingeschlossen, die vom
Systemhersteller geforderten
speziellen Maßnahmen.

Grundieren von Wandflächen und
Sockel mit Tiefgrund.

Untergrund: Betonwände
Menge: 60,000 m²

**02.5 Untergrundvorbereitung Wandflächen und Sockel, Trockenbau**
wie vor jedoch

Untergrund: Trockenbau
Menge: 300,000 m²

**02.6 Risse kraftschlüssig verschließen**
Kraftschlüssiges Verschließen
vorhandener Risse über 0,2 mm
Breite mit niedrigviskosem,
lösemittelfreiem 2-Komp.-
Injektionsharz auf Epoxidharzbasis.
Menge: 40,000 m

**02.7 Estrichfugen schneiden**
Nachtragliches schneiden von
Bewegungsfugen in den vorhandenen
Estrich.
Menge: 40,000 m

**02.8 Ausgleichsspachtelung 1-5 mm**
*** Bezugsbeschreibung
Ausgleichsspachtelung zum Ausgleich
von Unebenheiten, Löchern mit
flexiblem hydraulisch erhärtendem
Dünbettmörtel, schwimmbadgeeignet.

Die Untergrundvorbehandlung und
Haftbrücke ist in den Einheitspreis
der Position miteinzukalkulieren.

Mindestgüte C2 nach DIN EN 12004
für die Aufnahme von
Verbundabdichtung.

Schichtdicke: bis 1-5 mm
Menge: 200,000 m²

**02.9 Ausgleichsspachtelung 5-10 mm**
*** wie Position 02.8
Schichtdicke: bis 5-10 mm
Menge: 100,000 m²

**02.10 Ausgleichsspachtelung 10-20 mm**
*** wie Position 02.8
Schichtdicke: bis 10-20 mm
Menge: 50,000 m²

### Titel 03 Abdichtungsarbeiten

#### Bereich 03.01 Abdichtung Bodenbeläge

*Hinweis*
Für die Verbundabdichtung ist für die
jeweiligen Belastungsklassen ein
allgemeines, bauaufsichtlliches
Prüfzeugnis vorzulegen. Das
Abdichtungssystem muss mit dem
Verlegemörtel bzw. Klebstoff für den
Fliesen- oder Plattenbelag im System
geprüft sein.

**03.01.1 Abdichtung Bodenflächen (W1-I, DIN 18534)**
*** Bezugsbeschreibung
Abdichtung der Bodenflächen
(Wassereinwirkungsklasse W1-I gem.
DIN 18534)

Bodenflächen mit AIV-F aus
einkomponentiger, frühzeitig
belegbarer, flexibler, sehr
emissionsarmen (GEV EMICODE
EC1Plus-R) mineralischer
Dichtungsschlämme (CM) in
mehreren Lagen zur Erreichung einer
Mindesttrockenschichtdicke von >= 2
mm auftragen. Auftragsverfahren
nach der Verarbeitungsanleitung des
Herstellers.

Der Auftrag jeder Schicht muss
fehlstellenfrei und
in gleichmäßiger Schichtdicke
erfolgen.

Einbauort: Stiefelgang, WC-Foyer
Untergrund: Zementestrich als
Heizestrich
Menge: 141,000 m²

**03.01.2 Abdichtung Bodenflächen (W2-I, DIN 18534)**
*** wie Position 03.01.1
Wassereinwirkungsklasse W2-I gem.
DIN 18534

Einbauort: Sammelumkleide, Aufsicht,
Putzraum
Menge: 94,000 m²

**03.01.3 Abdichtung Bodenflächen (W3-I, DIN 18534)**
*** wie Position 03.01.1
Wassereinwirkungsklasse W3-I gem.
DIN 18534

Bereiche: Duschen, WCs,
Beckenumgang, Geräteraum,
Abstellraum
Menge: 460,000 m²

**03.01.4 Abdichtung Hochzug (W1-I, DIN 18534), Sockel 15cm**
*** Bezugsbeschreibung
Abdichtung Hochzug
(Wassereinwirkungsklasse W1-I gem.
DIN 18534)

Wandflächen, Sockelhöhe bis zu 25
cm, mit AIV-F aus einkomponentiger,
frühzeitig belegbarer, flexibler, sehr
emissionsarmen (GEV EMICODE
EC1Plus-R) mineralischer
Dichtungsschlämme (CM) in
mehreren Lagen zur Erreichung einer
Mindesttrockenschichtdicke von >= 2
mm auftragen. Auftragsverfahren
nach der Verarbeitungsanleitung des
Herstellers. Der Auftrag jeder Schicht
muss fehlstellenfrei und in
gleichmäßiger Schichtdicke erfolgen.

Höhe bis 15cm.

Einbauort: Stiefelgang, WC Foyer

Untergrund: Trockenbau / Beton
Menge: 61,000 m

**03.01.5 Abdichtung Hochzug (W2-I, DIN 18534), Sockel 40cm**
*** wie Position 03.01.4
Wassereinwirkungsklasse W2-I gem.
DIN 18534

Sockelhöhe bis zu 40 cm
(Schranksockel)
Einbauort:  Sammelumkleide,
Putzraum,

Höhe 40cm

Untergrund: Trockenbau / Beton
Menge: 12,000 m

**03.01.6 Abdichtung Hochzug (W3-I, DIN 18534), Sockel 40cm**
*** wie Position 03.01.4
Wassereinwirkungsklasse W3-I gem.
DIN 18534
Sockelhöhe bis zu 40 cm

Einbauort: Beckenumgang, Vorräume

Untergrund: Trockenbau / Beton
Menge: 90,000 m

**03.01.7 Abdichtung Wärmebank (W3-I, DIN 18534)**
*** wie Position 03.01.4
Wassereinwirkungsklasse W3-I gem.
DIN 18534
Abdichtung Wärmebank sowie Sockel
unter Glasfassade in der
Schwimmhalle
Horizontale Flächen mit Breite bis zu
55 cm

Einbauort: Beckenumgang

Untergrund: Trockenbau / Beton
Menge: 60,000 m

**03.01.8 Dichtband**
Anschlussfuge in Abdichtung
verstärken mit zum
Abdichtungssystem passenden
Dichtbändern, in den senkrechten
Ecken sowie im Übergang Boden
Wand in die Abdichtung einbauen und
auf dem tragfähigen und saugfähigen
Untergrund vollflächig und
hohlraumfrei aufkleben.

Für Abdichtungssystem aus
Vorpositionen

Verarbeitung gemäß
Herstellervorschriften mit allen
erforderlichen Vor- und
Nebenarbeiten.
Menge: 700,000 m

**03.01.9 Eindichten von Einbauteilen und Durchführungen mit Flansch, Boden, bis**
*** Bezugsbeschreibung
Lose Teile entfernen. Oberfläche der
Durchdringung mit grobem
Schleifpapier aufrauen und mit Aceton
fettfrei reinigen.
PVC-Oberflächen mit
einkomponentigem Primer auf
Polyurethanbasis vorbehandeln.
Edelstahl-Oberfläche mit Aceton
fettfrei reinigen und mit
zweikomponentigem Primer
grundieren. Frische Grundierung und
Primer mit feuergetrocknetem
Kristallquarzsand Ø 0,06 - 0,2mm
absanden und trocknen lassen.

Anschließen der Flächenabdichtung in
drei Schichten mit zum
Abdichtungssystem passender
Dichtmanschette als Verstärkung.

Durchmesser des Einbauteils (ohne
Flansch): bis d= 50 mm

Einbauort: Einbauteile in
Bodenflächen
Menge: 10,000 St

**03.01.10 Eindichten von Einbauteilen und Durchführungen mit Flansch, Boden, bis**
*** wie Position 03.01.9
Durchmesser des Einbauteils (ohne
Flansch): 51mm bis d= 150 mm

Einbauort: Einbauteile in
Bodenflächen (Bodenabläufe)
Menge: 15,000 St

**03.01.11 Eindichten von Einbauteilen und Durchführungen mit Flansch, Boden, bis**
*** wie Position 03.01.9
Durchmesser des Einbauteils (ohne
Flansch):161mm bis  d= 300 mm

Einbauort: Einbauteile in
Bodenflächen
Menge: 10,000 St

**03.01.12 Eindichten von Bewegungsfugen im Estrich**
mit Dichtband, schlaufenartig
eingebaut. Bewegungsfugen im
Estrich, und Fugen wie folgt
ausbilden:

Dichtband, 20 cm breit,
schlaufenförmig über die Fuge
legen,Füllschnur, unverrottbar, in die
Fuge legen, und als Schutz ein
Dichtband 20 cm breit darüberlegen
und in die Abdichtung einbetten mit
Epoxidharz.
Menge: 100,000 m

**03.01.13 Auskleidung Lüftungsrinne mit Epoxidharzbeschichtung, als Abdichtung und Nutzoberfläche**
Auskleiden einer vorhandenen Lüftungsrinne mit einem
chemisch beständigen,
wasserdichten, abriebfesten und leicht zu reinigenden
Epoxidharzsystem.
Leistungsumfang einschließlich:
Reinigen und fachgerechtes Vorbereiten des Untergrundes
Entfernen lose anhaftender Bestandteile, Staub und
Verschmutzungen
Untergrundprüfung auf Tragfähigkeit, Restfeuchte und
Eignung für das
Beschichtungssystem
Grundierung des Untergrundes abgestimmt auf das
eingesetzte Epoxidharzsystem
Egalisierung von kleineren Unebenheiten im Zuge der
Beschichtungsarbeiten
Mehrlagiger Auftrag eines Epoxidharzsystems auf Sohle
und aufgehende Flanken der
Lüftungsrinne
Ausbildung als porenarme, fugenlose,
wasserundurchlässige und leicht reinigungsfähige
Oberfläche
Schichtdicke so bemessen, dass eine dauerhafte
Abdichtungs- und Schutzfunktion
gewährleistet ist
Ausbildung aller Innenkanten, Anschlüsse und Übergänge
systemgerecht
Einschließlich sämtlicher Nebenleistungen,
Materialien, Lohn, Geräte, Schutzmaßnahmen
sowie aller für eine vollständige Leistung
erforderlichen Arbeiten
Anforderungen an das System:
fugenlos
wasserundurchlässig
gute chemische und mechanische Beständigkeit
geeignet für Reinigungszwecke
leicht zu reinigende, glatte Oberfläche
Farbton nach Wahl des Auftraggebers aus
Standardfarbkarte des Herstellers
Abrechnung:
nach laufendem Meter ausgekleideter Lüftungsrinne
Menge: 73,000 m

**03.01.14 Dichtanschluss an Edelstahlbecken**
Dichtanschluss an Edelstahlbecken
wie folgt:

Grundieren der Untergründe des
schräg ausgesparten Estrichbereichs
mit einer Grundierung auf
Epoxidharzbasis.
Grundierung im frischen Zustand mit
feuergetrocknetem Quarzsand 0,1-0,3
mm absanden.

Abdichten der Estrichschrägen und
des Metallbauteils mit
selbstklebendem Dichtband, Stöße
überlappend ausführen.

Das Dichtband mit
Verbundabdichtung vollständig
überdecken. Mindestens zwei
Schichten Abdichtung auftragen.

Stellen eines geschlossenzeiligen
Randdämmstreifens in der Flucht der
Bewegungsfuge.

Anschließend die Aussparung des
Estrichs mit Vergussmörtel aus
Epoxidharz und feuergetrocknetem
Quarzsand grob und fein im
Mischungsverhältnis 1 : 1 : 1 nach
Raumteilen kapillardicht und
schwindfrei vergießen.
Menge: 80,000 m

**03.01.15 Anbindung Verbundabdichtung an aufgehende Bauteile**
Anbindung der Verbundabdichtung an
aufgehende Bauteile ohne
Fliesensockel/Wandfliesen wie folgt:
Grundieren der Untergründe des
schräg ausgesparten Estrichbereichs
mit einer Grundierung auf
Epoxidharzbasis.
Grundierung im frischen Zustand mit
feuergetrocknetem Quarzsand 0,1-0,3
mm absanden.

Abdichten der Estrichschrägen mit
selbstklebendem Dichtband, Stöße
überlappend ausführen.
Das Dichtband mit
Verbundabdichtung vollständig
überdecken. Mindestens zwei
Schichten Abdichtung auftragen.

Stellen eines geschlossenzeiligen
Randdämmstreifens in der Flucht der
Bewegungsfuge.

Anschließend die Aussparung des
Estrichs mit Vergussmörtel aus
Epoxidharz und feuergetrocknetem
Quarzsand grob und fein im
Mischungsverhältnis 1 : 1 : 1 nach
Raumteilen kapillardicht und
schwindfrei vergießen.
Menge: 25,000 m

**03.01.16 Andichten aufgehende Fassadenprofilen, Metallbauteilen**
Oberfläche des aufgehenden
Fassadenprofils, Metallbauteils mit
Aceton fettfrei reinigen und mit
zweikomponentigem Primer
grundieren. Frische Grundierung und
Primer mit feuergetrocknetem
Kristallquarzsand Ø 0,06 - 0,2mm
absanden und trocknen lassen.

Anschließen der Flächenabdichtung in
drei Schichten an aufgehendes
Metallbauteil.

Flächenabdichtung: flexible,
zementäre, hydraulisch erhärtende
Dichtschlämme
Menge: 60,000 m

**03.01.17 Einbau und Eindichten Bodenrinne**
*** Bezugsbeschreibung
Aufstockelement des Bodenablaufes
ausrichten und mit Vergussmörtel aus
Epoxidharz und feuergetrocknetem
Quarzsand grob und fein im
Mischungsverhältnis 1:1:1 in
Raumteilen kapillardicht und
schwindfrei vergießen.

Die Oberfläche des Vergusses ist
abzusanden.

Anschließen der Verbundabdichtung
an den Andichtungsflansch des
Aufstockelementes unter Einlage von
alkalibeständigem Glasgittergewebe
als Verstärkung.
Menge: 32,000 m

**03.01.18 Einbau und Eindichten Bodenablauf**
*** wie Position 03.01.17
um punktuelle Bodenabläufe
Menge: 18,000 St

**03.01.19 Einbau und Verguss Bodenhülsen Schwimmbadleine, Beh. Lifter, d=250 mm**
Einbau und Verguss Bodenhülsen
Schwimmbadleine und Beh. Lifter mit
Flansch

Hier wird der Einbau und Verguss der
bauseits gestellten Bodenhülsen
vergütet.

Einbauteilebis  d= 250 mm
Füllmaterial: Epoxidharzverguss
Menge: 9,000 St

**03.01.20 Einbau und Verguss Bodenhülsen d=60mm**
Einbau und Verguss Bodenhülsen

Hier wird der Einbau und Verguss der
bauseits gestellten Bodenhülsen
vergütet.

Einbauteile bis d= 60 mm
Füllmaterial: Epoxidharzverguss
Menge: 8,000 St

**03.01.21 Zulage Abdichtung Kleinflächen, Boden**
Zulage Abdichtungsarbeiten für
Bodenflächen < 2,5 m2
Menge: 5,000 St

**03.01.22 Zulage Einbindung Durchdringugen, DN 125 mm**
Zulage Abdichtungsarbeiten für Einbindung der
Durchdringungen für Lüftungsöffnungen
rund DN 125mm in der Wärmebank, Schwimmhalle.
Menge: 107,000 St

#### Bereich 03.02 Wandflächen

**03.02.1 Abdichtung der Wandflächen (W1-I, DIN 18534), raumhoch**
*** Bezugsbeschreibung
Abdichtung der Wandflächen
(Wassereinwirkungsklasse
W1-I gem. DIN 18534)

Wandflächen, raumhoch, mit AIV-F
aus selbstvernetzender, reaktiv
abbindender, rissüberbrückender,
mineralischer 2K-Dichtungsschlämme
(CM) in mehreren Lagen zur
Erreichung einer
Mindesttrockenschichtdicke von >= 2
mm auftragen. Die AIV-F ist geprüft
nach DIN 4030 Expositionsklasse XA2
und sehr emissionsarm (GEV
EMICODE EC1Plus-R).

Auftragsverfahren nach der
Verarbeitungsanleitung des
Herstellers. Der Auftrag jeder Schicht
muss fehlstellenfrei und in
gleichmäßiger Schichtdicke erfolgen.

Untergrund: Beton / Trockenbau
Einbauort: WC Foyer, Putzraum
Menge: 15,000 m²

**03.02.2 Abdichtung der Wandflächen (W2-I, DIN 18534), raumhoch**
*** wie Position 03.02.1
Abdichtung der Wandflächen
(Wassereinwirkungsklasse
W2-I gem. DIN 18534)

Untergrund: Beton / Trockenbau
Einbauort: Umkleide
Menge: 285,000 m²

**03.02.3 Dichtecken**
Abdichtung verstärken mit zum
Abdichtungssystem passenden
Dichtecken als Formstücke, in den
Innen-und Außenecken in die
Abdichtung einbauen und auf dem
tragfähigen und saugfähigen
Untergrund vollflächig und
hohlraumfrei aufkleben.

Verarbeitung gemäß
Herstellervorschriften mit allen
erforderlichen Vor- und
Nebenarbeiten.
Menge: 120,000 St

**03.02.4 Eindichten von Einbauteilen und Durchführungen, Wand, bis d= 25 mm mit Dichtmannschette**
*** Bezugsbeschreibung
Lose Teile entfernen. Oberfläche der
Durchdringung mit grobem
Schleifpapier aufrauen und mit Aceton
fettfrei reinigen.
PVC-Oberflächen mit
einkomponentigem Primer auf
Polyurethanbasis vorbehandeln.
Edelstahl-Oberfläche mit Aceton
fettfrei reinigen und mit
zweikomponentigem Primer
grundieren. Frische Grundierung und
Primer mit feuergetrocknetem
Kristallquarzsand Ø 0,06 - 0,2mm
absanden und trocknen lassen.

Anschließen der Flächenabdichtung in
drei Schichten an bauseitige
Dichtmanschette.

Durchmesser des Einbauteils (ohne
Flansch): bis d= 25 mm

Einbauort:
Einbauteile/Durchführungen in
Wandflächen
Menge: 168,000 St

**03.02.5 Eindichten von Einbauteilen und Durchführungen, Wand, bis d= 100 mm**
*** wie Position 03.02.4
Durchmesser des Einbauteils (ohne
Flansch): bis d= 100 mm

Einbauort:
Einbauteile/Durchführungen in
Wandflächen
Menge: 35,000 St

**03.02.6 Eindichten von Einbauteilen und Durchführungen, Wand, bis d= 300 mm**
*** wie Position 03.02.4
Durchmesser des Einbauteils (ohne
Flansch): bis d= 300 mm

Einbauort:
Einbauteile/Durchführungen in
Wandflächen
Menge: 5,000 St

**03.02.7 Zulage Abdichtung Kleinflächen, Wände**
Zulage Abdichtungsarbeiten für
Wandflächen < 2,5 m2
Menge: 5,000 St

### Titel 04 Bodenbeläge

*Hinweis*
Fliesenschnitte:
Erforderliche Fliesenschnitte sind in
die Einheitspreise der jeweiligen
Positionen mit einzukalkulieren, sofern
diese nicht separat ausgeschrieben
sind.

Referenzprodukte:
Zur Vorabbemusterung wurden
Referenzprodukte verschiedener
Hersteller gewählt. Die vom Bieter
gewahlten Produkte müssen
gleichwertig sein.

Ausführungsplanung
als Kalkulationsgrundlage und bei der
Erstellung des Angebotes für alle
Fliesenarbeiten dienen folgende
Pläne:

A02-0101 Grundriss EG
A02-0102 Sockelplan
A02-0231 Übersichtplan
Fliesenarbeiten
A41-0002 Gefälleplan

Achtung: Bei Rutschhemmklasse B
wird je nach Wasserbeaufschlagung
und gemischter Nutzung Barfuss- und
Stiefelbereich in R10 und R11
unterteilt!
In Duschen ist hier immer der höhere
Wert zu wählen. Sollten die Gefälle in
den Duschen in einigen Bereich zu
steil werden ist Rücksprache mit dem
Architekten zu halten.
Es gilt die DGUV 207-006.

**04.1 Bodenfliesen B, 30x60cm, Foyer, graubraun**
Bodenbelag eben, im Bereich
Eingang, Foyer, WC

Untergrund: Zementestrich als
Heizestrich auf Trennlage mit
Verbundabdichtung

"Stranggepresste keramische Platten,
Präzision"
DIN EN 14411, Gruppe AIa, unglasiert
(UGL) für Bodenbeläge und
Wandbekleidungen im Innen- und
Außenbereich (Feinsteinzeugplatten),
1. Sorte, Hergestellt innerhalb der EU

Produktkategorie: Boden-/Wandfliese,
Nennmaß = 30 x 60 cm,
Herstellmaß = 297 x 597 x 8 mm,
Rektifizierung: gerade

Farbe: graubraun

Design: granuliert und mit dezenten
Glanzpunkten, strukturiert.
Oberfläche: strukturiert,

Rutschhemmung: R11/B
Belastungsgruppe: 2

Einschl. Verlegung im Drittelverband.
Im Dünnbett gemäß DIN 18157.
Verlegematerial: Dünnbettmörtel,
hydraulisch erhärtend, C2 S1 DIN EN
12004
Fugenmaterial: mineralischer
Fugenmörtel nach DIN EN 13888
Fugenbreite: 3 mm

Erzeugnis : Agrob Buchtal  Serie
Emotion gry-brown oder gleichwertig
Menge: 55,000 m²

**04.2 Bodenfliesen B, 30x60cm, Umkleide, sandweiss**
Bodenbelag eben, im Bereich
Eingang, Foyer, WC

Untergrund: Zementestrich als
Heizestrich auf Trennlage mit
Verbundabdichtung

"Stranggepresste keramische Platten,
Präzision"
DIN EN 14411, Gruppe AIa, unglasiert
(UGL) für Bodenbeläge und
Wandbekleidungen im Innen- und
Außenbereich (Feinsteinzeugplatten),
1. Sorte, Hergestellt innerhalb der EU

Produktkategorie: Boden-/Wandfliese,
Nennmaß = 30 x 60 cm,
Herstellmaß = 297 x 597 x 8 mm,
Rektifizierung: gerade

Farbe: sandweiss

Design: granuliert und mit dezenten
Glanzpunkten, strukturiert.
Oberfläche: strukturiert,

Rutschhemmung: R11/B
Belastungsgruppe: 2

Einschl. Verlegung im Drittelverband.
Im Dünnbett gemäß DIN 18157.
Verlegematerial: Dünnbettmörtel,
hydraulisch erhärtend, C2 S1 DIN EN
12004
Fugenmaterial: mineralischer
Fugenmörtel nach DIN EN 13888
Fugenbreite: 3 mm

Erzeugnis : Agrob Buchtal  Serie
Areo Pro sandweiss oder gleichwertig
Menge: 170,000 m²

**04.3 Bodenfliesen B, 5x5cm, pearl, Duschen, WCs, Beckenumgang**
Bodenbelag im Gefälle, mit Mosaikfliesen im Bereich
Duschen,
WCs und Beckenumgang

Untergrund: Heizestrich auf Trennlage mit
Verbundabdichtung
im Gefälle

"Trockengepresste keramische Fliesen"
DIN EN 14411, Gruppe BIa, unglasiert (UGL) für
Bodenbeläge
und Wandbekleidungen im Innen- und Außenbereich
(Feinsteinzeugfliesen),
1. Sorte, Hergestellt innerhalb der EU

Produktkategorie: Mosaik,
Nennmaß = 5 x 5 cm,
Herstellmaß = 47 x 47 x 6,5 mm,
Rückseitig thermoplastisch verklebt auf Glasfasernetz
(Bogen = 297 x 297 mm)

Farbe:  pearl

Design: Richtungslose, homogene, körnige
Kalksteinoptik,
eben.

Oberflächenbeschreibung:
Die Oberfläche ist fein reliefiert und
mikrostrukturiert, mit
gleichmäßig verteilter, griffiger Textur zur Erhöhung
der
Trittsicherheit bei gleichzeitiger guter
Reinigungsfähigkeit.

Durch die Kombination aus:
kleinem Format (5×5 cm hoher Fugenanteil) und
mikrorauer,
nicht scharfkantiger Oberflächenstruktur wird eine
sichere
Begehbarkeit auch bei Wasser-, Seifen- und
Shampooeintrag
gewährleistet, ohne die Barfußfreundlichkeit zu
beeinträchtigen.

Rutschhemmung: R10/B
Belastungsgruppe: 1
Einschl. Fugenschnitt-Verlegung im Dünnbett gemäß DIN
18157.
Verlegematerial: Dünnbettmörtel, hydraulisch
erhärtend, C2 S1
DIN EN 12004, Floating/Buttering
Fugenmaterial: mineralischer Fugenmörtel nach DIN EN
13888
Fugenbreite: 3 mm

Erzeugnis: Agrob Buchtal  Ascona Pearl oder
gleichwertig
Menge: 427,000 m²

**04.4 Sockelfliese h=25 cm, graubraun**
*** Bezugsbeschreibung
Verlegung der Fliese auf Wänden zur
Ausbildung eines Sockels auf
Trockenbauwände

Höhe Sockel: 25 cm
Farbe: sandbeige

Untergrund: Trockenbau, Betonsockel

Einbauort: Foyer,
Material passend zu Pos. 04.01
Menge: 61,000 m

**04.5 Sockelfliese h=40 cm, Sandweiss**
*** wie Position 04.4
Höhe Sockel: 40 cm

Einbauort: Umkleide
Material passend zu Pos. 04.02
Menge: 12,000 m

**04.6 Sockelfliese h=40 cm, pearl**
*** wie Position 04.4
Höhe Sockel: 40 cm

Einbauort: Umkleide
Material passend zu Pos. 04.03
Menge: 90,000 m

**04.7 Anarbeiten Bodenfliesen 30x60 an Bodenabläufe**
Anarbeiten Bodenfliese (Format 30 x 60 cm) an
punktförmige
Bodenabläufe
Größe Bodenablauf: 150/150 mm

Einbauort: Umkleide

siehe Ausführungsplanung: A10-EX01, A08-0024
Menge: 14,000 St

**04.8 Anarbeiten Bodenfliesen 5x5 an Bodenabläufe**
Anarbeiten Bodenfliese (Format 5 x 5 cm) an
punktförmige
Bodenabläufe
Größe Bodenablauf: bis 150/150 mm

Einbauort: WCs, Geräteräume, Aufsicht, Erste Hilfe,
Putzraum

siehe Ausführungsplanung: A10-EX01, A08-0023
Menge: 18,000 St

**04.9 Anarbeiten an Bodenrinne**
Anarbeiten Bodenfliese (Format 5 x 5 cm) an
linienförmige
Entwässerung
Größe Bodenrinne: 150 x 750/1200/2700/3200 mm

Einbauort: Duschen

siehe Ausführungsplanung: A10-EX01, A08-0023
Menge: 32,000 m

**04.10 Anarbeiten an Einbauteile rund, bis d=260mm**
Anarbeiten Bodenfliesen (Format 5 x 5 cm) an
Einbauteile
(rund), wie Rohrdurchführungen.

Einbauteile bis d = 260mm
Menge: 15,000 St

**04.11 Zulage Verfugung, Epoxidharz**
Zulage für das Verfugen der Wand-,
und Bodenfliesen mit
Reaktionsharzfugenmörtel RG gemäß
DIN EN 13888.

Fugenbreite : 3 - 5 mm

Einbauort: Duschen und Sanitär,
Beckenumgang

Sopro FugenEpoxi fertig gemischt
oder glw.
Menge: 385,000 m²

**04.12 Zulage Verfugung, hoch beanspruchten Bereiche**
Zulage für das Verfugen der Wand-,
und Bodenfliesen mit hydraulisch
erhärtendem, flexiblem
Fließbettmörtel C2 E S1 gemäß DIN
EN 12004.

Verfugen der Fliesenflächen mit
hochfestem, hydraulisch schnell
erhärtendem, einkomponentigem
Fugenmörtel auf Feinstzementbasis.

Fugenmörtel mit hoher
Abriebfestigkeit CG2 WA gemäß DIN
EN 13888, beständig bei
Dampfstrahlreinigung.

Fugenbreite : 3 - 5 mm

Einbauort: Beckenumgang

Leitprodukt Material:
Sopro TitecFuge® plus TF+ oder
gleichwertig.
Menge: 100,000 m²

**04.13 Zulage Höhenversatz Fliesen unter Sauberlaufmatte**
Verlegung der Fliesen in der Vertiefung des Estrichs
für die
Sauberlaufzone, Höhenversatz 25mm
Menge: 7,000 m

**04.14 Reinigung Bodenfliesen**
Erstreinigung der vorbeschriebenen
Bodenfliesenflächen und Entfernung
von ggf. vorhandenem
Zementschleier mit einem geeigneten
Zementschleierentferner. Für die
Ausführung und Abrechnung dieser
Position ist eine gemeinsame
Begutachtung/ Aufmaß der jeweiligen
Flächen mit der Bauleitung
Voraussetzung.
Reinigung erfolgt kurz vor
Inbetriebnahme
Menge: 650,000 m²

### Titel 05 Wandfliesen und Bekleidung

**05.1 Wandbekleidung Duschen, raumhoch, 10cm x 20cm cm, mint**
*** Bezugsbeschreibung
Wandbekleidung aus keramischen
Fliesen für Innenräume liefern und im
Dünnbettverfahren mit einem
hydraulisch erhärtenden, flexiblen
Dünnbettmörtel verlegen, mineralisch
verfugen.

Material : BI b GL, Trockengepresste
keramische Fliesen, DIN EN 14411,
Gruppe BIb, glasiert (GL) für
Wandbekleidungen im Innenbereich
(Steinzeugfliesen)

Farbe :  Mint
Glasur :  glasiert
Oberflächenstruktur :  lebendig
Oberflächenglanz :  seidenmatt
Oberflächenbeschreibung:
Die Oberfläche ist glasierte Keramik
mit dichter, geschlossener
Deckschicht, die wasserabweisend
und pflegeleicht ist, eine
gleichmäßige, hygienische Oberfläche
bildet je nach Ausführung glänzend
oder seidenmatt erscheint eine feine
Tiefenwirkung durch die Glasur
aufweist.

Die Glasur sorgt für:
hohe Reinigungsfähigkeit
Beständigkeit gegenüber
haushaltsüblichen Reinigungsmitteln
optisch hochwertige, lebendige
Wandflächen

Format | Nennmaß :  10 x 20 cm
Herstellmaß :  97 x 197 x 8
mm
Materialstärke :  8 mm
Fugenbreite :  3 mm
Fugenfarbe :  hellgrau

Untergrund: Trockenbauplatte, Putz

Einbauort: Duschen

Leitfabrikat : Agrob Buchtal, Smolta
mint oder glw.
Menge: 22,000 m²

**05.2 Wandbekleidung Duschen, raumhoch, 15x15 cm, weiss**
*** wie Position 05.1
Farbe :  weiss
Fugenfarbe :  hellgrau
Grösse:  150 x 150 mm

Oberflächenbeschreibung:
Die Oberfläche ist matt und fein
strukturiert mit homogener,
zurückhaltender Optik ("neutraler
Charakter").
Sie weist eine leicht mikrorauhe,
gleichmäßige Struktur auf eine
angenehme Haptik, eine gute
Reinigungsfähigkeit trotz strukturierter
Oberfläche auf und eignet sich damit
besonders für öffentliche Bereiche für
Nassräume

Einbauort: Duschen

Leitfabrikat : Agrob Buchtal, Plural,
weissl oder glw.
Menge: 70,000 m²

**05.3 Wandbekleidung Duschen, h=2,26 m, 5x5 cm, steingrau**
Wandbekleidung aus keramischen
Fliesen für Innenräume liefern und im
Dünnbettverfahren mit einem
hydraulisch erhärtenden, flexiblen
Dünnbettmörtel verlegen, mineralisch
verfugen.

Material : BI a UGL,
Trockengepresste keramische
Fliesen, DIN EN 14411, Gruppe BIa,
unglasiert (UGL) für
Wandbekleidungen im Innenbereich
(Steinzeugfliesen)

Farbe :  Steingrau
Optik :  Industrial,
Stein
Glasur :  unglasiert
Oberflächenstruktur : eben
Oberflächenglanz :  matt

Format | Nennmaß : 5 x 5 cm
Herstellmaß :  47 x 47 x
6,5 mm
Materialstärke :  6,5 mm
Fugenbreite :  3 mm
Fugenfarbe :  steingrau

Einbauort: Duschen

Leitfabrikat : Agrob Buchtal, Plural,
steingrau oder glw.
Menge: 125,000 m²

**05.4 Wandbekleidung Schwimhalle,bis 2,25m, 30cm x 60cm, pearl**
Wandbekleidung aus keramischen
Fliesen für Innenräume liefern und im
Dünnbettverfahren mit einem
hydraulisch erhärtenden, flexiblen
Dünnbettmörtel verlegen, mineralisch
verfugen.

Material : BI b GL, Trockengepresste
keramische Fliesen, DIN EN 14411,
Gruppe BIb, glasiert (GL) für
Wandbekleidungen im Innenbereich
(Steinzeugfliesen)

Farbe :  Pearl
Glasur :  mat
Oberflächenstruktur :  lebendig

Oberflächenbeschreibung:
Die Oberfläche ist fein reliefiert und
mikrostrukturiert, mit gleichmäßig
verteilter, griffiger Textur zur
Erhöhung der Trittsicherheit bei
gleichzeitiger guter
Reinigungsfähigkeit.

Format | Nennmaß :  30 x 60 cm
Herstellmaß :  297 x 5977
x 8 mm
Materialstärke :  8 mm
Fugenbreite :  3 mm
Fugenfarbe :  hellgrau

Untergrund: Trockenbauplatte, Putz

Einbauort: Schwimmhalle

Leitfabrikat : Agrob Buchtal, Ascona
pearl oder glw.
Menge: 90,000 m²

**05.5 Mosaikfliesen Wärmebänke, 5x5 cm, pearl**
wie Vorposition, jedoch:
Verlegung der Fliese auf Wärmebänke sowie  unter
Metallfassade.

Breite Bank bis 55 cm

Werksmass: 47 x 47 x 6,5 mm
Nennmass: 5  x 5 cm

Untergrund: Zementplatte, Estrich

Einbauort: Schwimmhalle

Leitfabrikat : Agrob Buchtal, Ascona peral oder glw.
Menge: 35,000 m²

**05.6 Fliesenbelag Wandnischen, Versorgungseinheit**
Verlegen des zuvor beschrieben
Wandfliesen 5 x 5 cm in bauseits
hergestellten Wandnischen.

Abmessungen der Wandnischen
(B/H/T): 30/45/65/75 x 30 x 15,5 cm
Menge: 5,000 St

**05.7 Fliesenspiegel 5x5 cm, um Wandnischen - Versorgungseinheit**
Fliesenspiegel aus den zuvor
beschriebenen Wandfliesen 5 x 5 cm,
um bauseits hergestellte
Wandnischen.
auf verlegefertigen Untergrund im
Dünnbett, mit hydraulisch
erhärtendem Dünnbettmörtel.

Format : 5/5 cm
Breite zw. 73 - 1,08m,
Höhe 1,25m (von +0,25 m bis +1,50
m)
Menge: 2,000 St

**05.8 Anarbeiten Wandfliesen an Einbauteilen rund, bis d=20mm**
Anarbeiten Wandfliese an Einbauteile (rund), wie
Rohrdurchführungen.

Einbauteile bis d = 20mm

siehe Plan : vom A06-EX01 bis A06-EX10
Menge: 168,000 St

**05.9 Anarbeiten Wandfliesen an Einbauteilen rund, bis d=100mm**
Anarbeiten Wandfliese an Einbauteile (rund), wie
Rohrdurchführungen.

Einbauteile bis d = 100mm

siehe Plan : vom A06-EX01 bis A06-EX10
Menge: 35,000 St

**05.10 Anarbeiten Wandfliesen an Einbauteilen rund, bis d=300mm**
Anarbeiten Wandfliese an Einbauteile (rund), wie
Rohrdurchführungen.

Einbauteile bis d = 300mm

siehe Plan : vom A06-EX01 bis A06-EX10
Menge: 5,000 St

**05.11 Anarbeiten Wandfliesen, an Einbauteile eckig, Kantenlänge L=300mm**
Anarbeiten Wandfliese an Einbauteile (eckig), wie
Reinigungskasten, sonstiges.

Einbauteile mit Kantenlänge L = 300 mm
Menge: 5,000 St

**05.12 Zulage Mehraufwand Türlaibungen inkl. Sturz**
Zulage zur Position Wandbekleidung
für den Mehraufwand bei der
Verlegung an den Türlaibungen und
Stürz

Höhe: 2260 mm
Abrechnung: einmal pro Tür
Menge: 18,000 St

**05.13 Verlegen der Fliesen in Laibungen / Ablagen**
Verlegen der Fliesen in Laibungen, als Zulage zu allen
vor
beschriebenen Wandfliesen.
Leibungstiefen, Sims und Ablagebreiten bis 25 cm.
Höhenausgleichsschicht auf Ablagen und Simse ist im EP
enthalten.
Menge: 30,000 m

**05.14 nachträgliche Anarbeiten an Türleibungen**
zeitlich versetztes Anarbeiten an
Türleibungen als Zulage zu
Normalposition Wand- u.
Bodenflächen durch verspätete
Lieferung der Türzargen nach
Anweisung ö.BL
Menge: 4,000 St

**05.15 Zulage Verlegung Kleinflächen, Wandfliesen**
Zulage für die Verlegung der
Wandfliesen für Flächen <2,5m2
Menge: 5,000 St

**05.16 Reinigung Wandfliesen**
Erstreinigung der vorbeschriebenen
Wandfliesenflächen und Entfernung
von ggf. vorhandenem
Zementschleier mit einem geeigneten
Zementschleierentferner. Für die
Ausführung und Abrechnung dieser
Position ist eine gemeinsame
Begutachtung/ Aufmaß der jeweiligen
Flächen mit der Bauleitung
Voraussetzung.

Reinigung kurz vor Inbetriebnahme
Menge: 350,000 m²

**05.17 Zulage Anarbeiten an Lüftungsschlitz**
Zulage für das Anarbeiten an
Lüftungsschlitze bei der Fassade
Menge: 60,000 m

**05.18 Zulage Verfugung, Epoxidharz**
Zulage für das Verfugen der Wand-,
und Bodenfliesen mit
Reaktionsharzfugenmörtel RG gemäß
DIN EN 13888.

Fugenbreite : 3 - 5 mm

Einbauort: Duschen und Sanitär,
Beckenumgang

Sopro FugenEpoxi fertig gemischt
oder glw.
Menge: 150,000 m²

### Titel 06 Profile, Fugen, Einbauten

*Hinweis*

**06.1 Sauberlaufmatte m.Rahmen, Alu-Kante**
Eingangsmatte mit Rahmen,
bestehend aus verwindungssteifen
Trägerprofilen mit Textilfaserstreifen
und Metall-Kratzkanten zwischen den
Profilen Liefern und Einbauen.

Rahmen in bauseits vorhandene
Estrichvertiefung setzten und
befestigen und vergießen.

Einbau Matte erst nach Fertigstellung
Fliesenarbeiten, bzw vor Fertigstellung
Bauvorhaben.

Setzten einer provisorischen
Holzplatte 3cm bis OK Rohboden, inkl
entfernen und entsorgen nach
Fertigstellung.
Tiefe : 22 mm
Größe :  270/400 cm
Ort  : Eingang Ost EG

Träger- und Kantenmaterial:
Aluminium natur eloxiert
Obermaterial: Ripseinlage
Farbe  : sand
Menge: 1,000 St

*Hinweis*

**06.2 Abschluss- oder Eckprofil für Wandbeläge, 6,5mm**
Abschluss- oder Eckprofil für
Wandbeläge mit Trapezförmig
gelochtem Befestigungsschenkel und
einem Abschlussschenkel mit
verbreiteter Profilkopfausbildung
liefern und im Zuge der
Fliesenverlegung fachgerecht unter
Beachtung der Herstellerangaben
verlegen.

Wandhöhe:  2,75m

Fliesendicke: 6,5mm
Fliesenfarbe:  bunt
Profilhöhe:  bis 8mm
Menge: 80,000 m

**06.3 Abschluss- oder Eckprofil für Wandbeläge, 9mm**
Abschluss- oder Eckprofil für
Wandbeläge mit Trapezförmig
gelochtem Befestigungsschenkel und
einem Abschlussschenkel mit
verbreiteter Profilkopfausbildung
liefern und im Zuge der
Fliesenverlegung fachgerecht unter
Beachtung der Herstellerangaben
verlegen.

Wandhöhe:  bis 5 m

Fliesendicke: 9 mm
Fliesenfarbe:  steingrau hell
Profilhöhe:  bis 11mm
Menge: 60,000 m

**06.4 Eckprofil gerundet r = 25mm für Sockelfliese, V4A, H = 150 mm**
*** Bezugsbeschreibung
Eckprofil gerundet r = 25mm, 90°
ausgemörtelt, senkrecht angeordnet

Eckprofil für Wandbeläge mit Trapezförmig gelochtem
Befestigungsschenkel und einem Abschlussschenkel mit
verbreiteter Profilkopfausbildung liefern und im Zuge
der
Fliesenverlegung fachgerecht unter Beachtung der
Herstellerangaben verlegen.
Die Befestigungsschenkel werden vollflächig mit
frischem
Fliesenkleber überspachtelt.
Fuge von 2 mm zwischen Fliese/Betonwand und Profil muss
freigelassen werden, die später mit Silikonfuge
ausgefüllt ist.

Material: Edelstahl V4A 8mm tief
Länge: bis 150 mm
Menge: 4,000 St

**06.5 Eckprofil gerundet für Sockelfliese, V4A, H = 400 mm**
*** wie Position 06.4
Länge: bis 400 mm
Menge: 15,000 St

**06.6 Belagsabschlussprofil h= 15 mm**
Belagsabschlussprofil aus Edelstahl
1.4404 (V4A)
mit trapezförmig gelochtem
Befestigungsschenkel und einem
Abschlussschenkel mit doppelt
gefalzter Kopfausbildung aus
Edelstahl-Bandmaterial liefern und
unter Berücksichtigung der
Anwendungs- und
Verarbeitungshinweise des Herstellers
fachgerecht einbauen.

Profilhöhe: bis 15 mm
Menge: 20,000 m

**06.7 Belagsabschlussprofil h= 8,5 mm**
Belagsabschlussprofil aus Edelstahl
1.4404 (V4A)
wie vor, jedoch

Profilhöhe: bis 8,5 mm
Menge: 10,000 m

**06.8 Bewegungsfugenprofil 15mm, Boden**
Bewegungsfugenprofil mit seitlichen, trapezförmig
gelochten
Befestigungswinkeln aus Hart-PVC-Regenerat und min.10
mm
breiter flexibler Bewegungszone aus Weich-CPE liefern
und im
Zuge der Fliesenverlegung fachgerecht unter Beachtung
der
Herstellerangaben einbauen.

Profilhöhe (gemäß der Fliesendicke): bis 10,5 mm
Farbe: mittelgrau
Menge: 30,000 m

*Hinweis*

**06.9 Anschlussfugen elastischen Dichtstoff, Wand, Boden, aufgehende Bauteil**
Verfugung mit elastischer Dichtstoff,
ZGV 20%, DIn EN ISO 11600 XS/S
20HM, geeignet für Anwendung nach
IVD MB

Elastischer Dichtstoff: grau
Menge: 1200,000 m

**06.10 Verfugung mit elastischen Dichtstoff, Türzarge**
Verfugung mit elastischer Dichtstoff, ZGV 20%, DIn EN
ISO
11600 XS/S 20HM, geeignet für Anwendung nach IVD MB Nr.
14, 17

Elastischer Dichtstoff:
Angebotenes Fabrikat: 'Otto Chemie S140'
oder glw.
Abrechnungseinheit 1x pro Türzarge
Menge: 12,000 St

**06.11 Verfugung, PU**
Herstellen einer Anschlussfuge,
Dichtungsfase, u. ä. mit PU-Dichtstoff
gem. Herstellerangaben.

Die Fuge ist vor Verfüllung zu
reinigen, auf ausreichende
Flankenhaftung ist zu achten; Farbton
weiß

Ausführung nur nach besonderer
Anordnung durch die
Objektüberwachung des Bauherren.
Menge: 50,000 m

**06.12 Fugenverschluss, WC, Waschtisch, Silikon**
Fugenverschluss in Innenräumen, von
Sanitäreinbauteilen (24x
WCs, 8x Urinale, 20x Waschbecken), einschl.
Vorreinigung und
Hinterfüllung der Fugen Verfüllschaum
Fugenbreite : 6 - 8 mm i.M.
Farbe : weiß, bzw nach Absprache mit AG
Fugendichtmasse : Silikon, 1-komponentig, neutral
vernetzend,
pilzhemmend
Menge: 30,000 St

**06.13 Fugenverschluss mit Silikon**
Fugenverschluss in Innenräumen, an
allen horizontalen und vertikalen
Wand- und Bodenanschlüssen, 8-12
mm
Menge: 200,000 m

**06.14 Silikon um Bodenhülsen**
Silikon 5mm breit
Anschluss Bodenhülsen an Bodenbelag
Menge: 15,000 St

### Titel 07 Stundenlohnarbeiten

*Hinweis*
Für unvorhergesehene Arbeiten dürfen die Leistungen,
welche
über den Rahmen des Leistungsverzeichnisses
hinausgehen,
nur auf besondere Anweisung durch die Bauleitung
durchgeführt werden.

Für diese Regiearbeiten ist ein täglich durch die
Bauleitung zu
bestätigender Arbeitsbericht vorzulegen. In diesen
Arbeitsberichten ist die aufgewendete Zeit, sowie das
aufgewendete Material aufzuführen. Regiearbeiten,
welche nicht
genehmigt sind, werden in keinem Fall anerkannt.

Das hierzu aufgewendete Material wird in der
Endabrechnung
erfasst und getrennt verrechnet. Materialien, welche im
Leistungsverzeichnis nicht enthalten sind, müssen als
Nachtragsangebot sofort gemeldet und von der Bauleitung
genehmigt werden.

V e r r e c h n u n g s s ä t z e  f ü r  L ö h n e

Die Verrechnungssätze für die nachstehenden Lohn- und
Berufsgruppen sind unaufgegliedert anzubieten.
In ihnen sind enthalten:
- Lohn- und Gehaltskosten,
- Lohn- und Gehaltsnebenkosten,
- Sozialkosten einschließlich Sozialkassenbeiträge,
- Gemeinkostenanteile,
- Gewinn.

Beschäftigt der Bieter bei einer der nachstehenden
Lohn-/Berufsgruppen keine Arbeitskräfte, hat er dies
anzugeben
und stattdessen den Einsatz möglichst gleichwertiger
Arbeitskräfte anzubieten.

**07.1 Stundenlohn Vorarbeiter**
Für evtl. vorkommende Arbeiten, die
nicht im Leistungsverzeichnis erfasst
sind und nach erfolgter Anordnung
des AG gegen Nachweis zur
Ausführung kommen, werden
verrechnet für:
- Vorarbeiter
Menge: 20,000 h

**07.2 Stundenlohn Facharbeiter**
Für evtl. vorkommende Arbeiten, die
nicht im
Leistungsverzeichnis erfasst sind und
nach erfolgter Anordnung des AG
gegen Nachweis zur Ausführung
kommen, werden verrechnet für:
- Facharbeiter
Menge: 40,000 h

**07.3 Stundenlohn Helfer**
Für evtl. vorkommende Arbeiten, die
nicht im Leistungsverzeichnis erfasst
sind und nach erfolgter Anordnung
des AG gegen Nachweis zur
Ausführung kommen, werden
verrechnet für:
- Helfer
Menge: 20,000 h

USt %: 19,00
